# Kühlebornweg, Haydn, Birkbusch
Angebotsaufforderung (GAEB DA XML 3.2, DA83)
Projekt: 013731
Währung: EUR
Nebenangebote zugelassen: ja
Ausführungsbeginn: 30.03.2026
Ausführungsende: 27.11.2026
Auftraggeber: Covivio Berlin Prime SAS, c/o Covivio Immobilien GmbH, Essener Straße 66, 46047 Oberhausen, Deutschland, Ansprechpartner Mustermann, USt-IdNr. 12345; Debitorennummer: 11111
Erstellt mit: GXML Toolbox V3.3 R20230829, iTWO_64 V24.0.454, 18.11.2025

## 232 WDVS und Balkonsanierung Kühlebornweg 14-22
Datum: 18.11.2025

*Hinweis: Objekt: Kühlebornweg 14 -22, 12203 Berlin*
Bauvorhaben:  Kühlebornweg 14 -22, 12203 Berlin
Mehrfamilienhaus,
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Gewerke: Fassadendämmung, Balkonsanierung

Ein U-Wert der Außenwand von max. 0,20 W/(m²K) muss erreicht werden

Aufgrund der erschwerten Zugänglichkeit ist vor Angebotsabgabe zwingend eine Ortsbesichtigung durchzuführen!

Baubeginn: 30.03.2026
Bauende: 27.11.2026
Die Arbeiten erfolgen in zwei Teilbauabschnitten
BA1.1 30.03.2026 - 31.07.2026
BA1.2 03.08.2026 - 27.11.2026
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*Hinweis: A) ALLGEMEINE VERTRAGSBEDINGUNGEN*
A) ALLGEMEINE VERTRAGSBEDINGUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VERTRAGSBEDINGUNGEN*
B)  ALLGEMEINE TECHNISCHE VERTRAGSBEDINGUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VERTRAGSBEDINGUNGEN*
C) TECHNISCHE VERTRAGSBEDINGUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

*Hinweis: Leitbeschreibung*
Die Fassade soll mit einem Kombiniertem WDVS aus Phenolharz-Hartschaumplatten in den Balkon- sowie Loggiabereichen und MiWo in den restlichen Fassadenbereichen bearbeitet werden.
Die Verwendung der Phenolharz-Hartschaumplatte für auf Grund Ihrer geringeren Dicke bei gleicher Dämmleistung dazu, das die Balkoneflächen nicht so stark verkleinert werden.

Exemplarisch Blaue Fläche Phenolharz-Hartschaum / Orange MiWo
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### Bereich 01 Baustelleneinrichtung und WDVS-Arbeiten

#### Abschnitt 01.01 Baustelleneinrichtung

**01.01.0010 Einrichten der Baustelle**
Einrichten der Baustelle

Geräte, Werkzeuge und sonstige Betriebsmittel,
die zur vertragsgemäßen Erfüllung der Bauleistungen erforderlich sind, auf die Baustelle bringen, bereitstellen und soweit der Geräteeinsatz nicht gesondert berechnet wird, betriebsfertig aufstellen einschließlich der dafür notwendigen Arbeiten.
Baubüros, Unterkünfte, Werkstätten, Lagerschuppen
und dergleichen, soweit erforderlich, an- und abtransportieren, aufbauen und einrichten.

Kosten für Gebrauchsunterhaltung und Betreiben der Geräte, Anlagen und Einrichtungen werden nicht mit dieser Pauschale, sondern mit den Einheitspreisen der entsprechenden Teilleistung vergütet.
Menge: 1,000 psh

**01.01.0020 Strom-/wasseranschluß herstellen, vorhalten und räumen**
*** Bedarfsposition ohne GB
Strom-/Wasseranschluss herstellen, vorhalten und räumen
Strom- und Wasseranschluss herstellen, für die Dauer der Bauarbeiten vorhalten und nach Beendigung der Arbeiten demontieren. Die Einrichtungen sind auch anderen Unternehmern zur Verfügung zu stellen.
Den Verbrauch durch geeignete Messeinrichtungen aufzeichnen und mit dem Auftraggeber abrechnen.
Menge: 1,000 psh

**01.01.0030 Bewuchs fachgerecht beschneiden**
*** Bedarfsposition ohne GB
Bewuchs fachgerecht beschneiden

Fachgerechtes beschneiden des vorhandenen
Bewuchses im Bereich der Gerüststandflächen,
so dass eine ordnungsgemäße Gerüstmontage,
sowie die vertragsgemäße Nutzung der Gerüste
gewährleistet ist.

Niedrigwachsende Stauden und Koniferen sorgsam ausheben, seitlich lagern und nach Abschluss aller Arbeiten wieder einpflanzen.

Die Pflege während der Lagerung erfolgt bauseits.
Den Lagerplatz mit der Bauleitung abstimmen.
Menge: 1,000 psh

**01.01.0040 Bauschutt-Container und Abfall-Container**
Bauschutt-Container und Abfall-Container

An- und Abtransport, sowie vorhalten von mind. je einen befüllbaren Bauschutt-Container für auf der Baustelle anfallenden Bauschutt, sowie einen Abfall-Container
7 m³ für auf der Baustelle für anfallenden Abfall. Inklusive Kipp- und Deponiegebühren.
Menge: 14,000 m³

**01.01.0050 Baustelle räumen**
Baustelle räumen

Baustelle von allen Geräten, Anlagen,
Einrichtungen und dergleichen räumen.
Benutzte Flächen und Wege entsprechend
dem ursprünglichen Zustand ordnungsgemäß
herrichten. Verunreinigungen beseitigen.
Menge: 1,000 psh

#### Abschnitt 01.02 vorbereitende Arbeiten

**01.02.0010 Nistkästen Demontieren**
Nistkästen Demontieren
Auf der Fassade montierte Nistkästen vorsichtig demontieren und für spätere Wiedermontage einlagern.
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Menge: 43,000 Stk

**01.02.0020 Untergrund prüfen - tragfähiger Untergrund**
Untergrund prüfen - tragfähiger Untergrund - WDVS kleben

Untergrund prüfen, ob dieser fest, fett- und staubfrei ist und mindestens eine Abreißfestigkeit von
0,08 N/mm² aufweist sowie keine Risse, Löcher und Unebenheiten aufweist.
Die dauerhafte Verträglichkeit zwischen einer
eventuell vorhandene Beschichtung und dem Klebemörtel ist zu prüfen.
Mit dem Klebemörtel dürfen Unebenheiten bis maximal
1 cm/m ausgeglichen werden.
Menge: 2600,000 m²

**01.02.0030 Schmutz und Staub entfernen**
Schmutz und Staub entfernen.

Reinigen des Untergrundes von Schmutz, Staub und losen Bestandteilen.
Menge: 2600,000 m²

**01.02.0040 Putz abschlagen**
Abschlagen des nicht tragfähigen Altputzes mit einem geeigneten Werkzeug. Abgeschlagene Fläche entstauben.

Anfallendes Material wird Eigentum des AN und ist umweltgerecht gemäß den örtlich geltenden gesetzlichen Bestimmungen zu entsorgen.

Diese sind vor Beginn der Baumaßnahme bei den Städten und Gemeinden zu erfragen.
Bauteil: '....................................................'
Menge: 260,000 m²

**01.02.0050 Putzhohlstellen abschlagen**
Den Untergrund auf Hohlstellen prüfen. Hohlliegende Putzstellen mit geeignetem Werkzeug abschlagen. Abgeschlagene Flächen entstauben.

Anfallendes Material wird Eigentum des AN und ist umweltgerecht gemäß den örtlich geltenden gesetzlichen Bestimmungen zu entsorgen.

Diese sind vor Beginn der Baumaßnahme bei den Städten und Gemeinden zu erfragen.
Bauteil: '....................................................'
Menge: 260,000 m²

**01.02.0060 Ausgleichputz anbringen Schichtdicke ca.: 10 mm**
Ausgleichputz anbringen

Ausgleichputzes mit einem Kalkzementmörtel MG P II nach DIN 18550 liefern und auftragen.

Putz mindestens 14 Tage erhärten lassen.

Schichtdicke ca.: 10 mm
Produkt:*StoLevell Reno o. glw.
Menge: 260,000 m²

**01.02.0070 Ausgleichputz - Mehrverbrauch - Zulage**
*** Bedarfsposition ohne GB
Ausgleichputz - Mehrverbrauch - Zulage

Ausgleichputzes wie vor, jedoch Schichtdicke über 10 mm, als Zulage.
Menge: 1,000 m²

**01.02.0080 Putzhohlstellen beiputzen**
Einen Grundputz mit faserhaltigem, spritzbarem, mineralischem Leicht-Trockenmörtel (nach
DIN 18550 Teil 4) liefern und beiputzen der zuvor freigelegten Stellen.

Je nach gewünschter Oberbeschichtung den
Putzmörtel fein abreiben oder leicht aufrauen.
Menge: 260,000 m²

**01.02.0090 Erstellung von 3 Farbentwürfen**
Erstellung von 3 Farbentwürfen

Die Entwürfe sind Digital und ausgedruckt in Papierform bereitzustellen.
Menge: 1,000 psh

**01.02.0100 Verdübelung gemäß Nachweis nach DIN EN 1991-1-4**
*** Pauschalposition
Nachweis der Dübelmenge/m² gemäß Nachweis nach DIN EN 1991-1-4

Für einen Nachweis der Dübelmengen/m² ist eine Ausführungsplanung mit Ermittlung der statisch erforderlichen Dübelmenge in Abhängigkeit des Untergrundes und des aufzubringenden Wärmedämm-Verbundsystemes zu erstellen.
Menge: 1,000 psch

**01.02.0110 Abschnüren der Fassade**
*** Pauschalposition
Abschnüren der Fassade als Vorleistung für die WDVS Arbeiten inkl Erstellung des Protokolls.
Menge: 1,000 psch

#### Abschnitt 01.03 WDVS-Arbeiten

**01.03.0010 Universalgrundierung auf Acrylatbasis, siloxanvergütet**
Wässrige, siloxanvergütete, Universalgrundierung auf Acrylatbasis auf mineralische und organische Untergründe und Beschichtungen sowie abgewitterte, tragfähige Altbeschichtungen liefern und auftragen.

Grundierung darf keinen Film bilden.

Produkteigenschaften:
Oberflächenverfestigend, wasserabweisend, gutes Eindringvermögen, saugfähigkeitsregulierend, haftvermittelnd.
'....................................................'

Produkt:*Stoplex W o.glw.
Menge: 2600,000 m²

**01.03.0020 Sto-Steinwolleplatte 2/A/H1 W4 verkleben - LU Pattendicke: 18 cm**
Sto-Steinwolleplatte 2/A/H1 W4 beidseitig vorbeschichtet, mit mineralischen Klebemörtel liefern und verkleben.

Wärmedämmplatten aus Steinwolle nach EN 13162, Anwendungstyp WAP-zh nach DIN 4108-10, beidseitig vorbeschichtet. Faserrichtung parallel zur Oberfläche, hohe Abreißfestigkeit ≥ 10,0  kN/m² für optimierte Dübelmengen, Bemessungswert der Wärmeleitfähigkeit 0,035 W/(m*K), Format 80 x 62,5 cm, nichtbrennbar nach DIN 4102, Euroklasse A1 nach EN 13501-1, den Herstellerrichtlinien entsprechend, mit einem mineralischen Klebemörtel kleben.

Platten im Verband planeben und press gestoßen verlegen. Offene Fugen mit Dämmstoff ausfüllen.

Zusätzliche Verdübelung gemäß separater Position.

Plattendicke: 18cm (8-30 cm)

Produkt:*StoLevell Uni o.glw.
*Sto-Steinwolleplatte 2/A/H1 W4 o.glw.
Menge: 2150,000 m²

**01.03.0030 Verdübelung als vertiefte Montage mit Thermodübel**
Verdübelung der Steinwolle-Dämmplatten mit bauaufsichtlich zugelassenen Thermodübeln als vertiefte Montage, Tellerdurchmesser 60 mm und Dübelversenkteller 110 mm  gemäß WDVS-Zulassung
Verdübelung entsprechend den Verarbeitungsrichtlinien / Zulassung.

Wandbaustoff: '....................................................'
Dübel (Typ/Länge): '....................................................'
Verbrauch: __ Dübel/m² in Abhängigkeit der Vorgaben der WDVS Zulassung (Dübelanzahl sind zu nennen)
Produkt:*Sto-Dübelversenkteller o.glw.
*Sto-Thermodübel II UEZ 8/60 o.glw.
*Sto-Thermodübel Rondell MW o.glw.
Menge: 2150,000 m²

**01.03.0040 Mineralische Armierung mit Gewebe**
Mineralischen Klebe- und Armierungsmörtel/ Unterputz mit alkalibeständigem Glasfasergewebe liefern und vollflächig als Armierungsschicht auftragen und eben abziehen.

Vergüteten, mineralischen Klebe- und Armierungsmörtel volldeckend auf Wärmedämmplatte auftragen, Glasfasergewebe eindrücken und planspachteln. Gewebestöße 10 cm überlappen.

Zusätzliche Diagonalarmierung an Ecken der Öffnungen und Eckkantenausbildungen gemäß separater Positionen.
Produkt:*Sto-Glasfasergewebe o.glw.
*StoLevell Uni o.glw.
Menge: 2150,000 m²

**01.03.0050 Sto-Steinwolleplatte 2/A/H1 W4 verkleben - LU Pattendicke: 12 cm**
*** Bedarfsposition ohne GB
Sto-Steinwolleplatte 2/A/H1 W4 beidseitig vorbeschichtet, mit mineralischen Klebemörtel liefern und verkleben.

Wärmedämmplatten aus Steinwolle nach EN 13162, Anwendungstyp WAP-zh nach DIN 4108-10, beidseitig vorbeschichtet. Faserrichtung parallel zur Oberfläche, hohe Abreißfestigkeit ≥ 10,0  kN/m² für optimierte Dübelmengen, Bemessungswert der Wärmeleitfähigkeit 0,035 W/(m*K), Format 80 x 62,5 cm, nichtbrennbar nach DIN 4102, Euroklasse A1 nach EN 13501-1, den Herstellerrichtlinien entsprechend, mit einem mineralischen Klebemörtel kleben.

Platten im Verband planeben und press gestoßen verlegen. Offene Fugen mit Dämmstoff ausfüllen.

Zusätzliche Verdübelung gemäß separater Position.

Plattendicke: 13cm (8-30 cm)

Produkt:*StoLevell Uni o.glw.
*Sto-Steinwolleplatte 2/A/H1 W4 o.glw.
Menge: 2150,000 m²

**01.03.0060 Verdübelung als vertiefte Montage mit Thermodübel**
*** Bedarfsposition ohne GB
Verdübelung der Steinwolle-Dämmplatten mit bauaufsichtlich zugelassenen Thermodübeln als vertiefte Montage, Tellerdurchmesser 60 mm und Dübelversenkteller 110 mm  gemäß WDVS-Zulassung
Verdübelung entsprechend den Verarbeitungsrichtlinien / Zulassung.

Wandbaustoff: '....................................................'
Dübel (Typ/Länge): '....................................................'
Verbrauch: __ Dübel/m² in Abhängigkeit der Vorgaben der WDVS Zulassung (Dübelanzahl ist zu nennen)
Produkt:*Sto-Dübelversenkteller o.glw.
*Sto-Thermodübel II UEZ 8/60 o.glw.
*Sto-Thermodübel Rondell MW o.glw.
Menge: 2150,000 m²

**01.03.0070 Sturzeckwinkel mit Diagonalarmierung**
Sturzeckwinkel - Armierungselement im Sturz-/Laibungsbereich mit Diagonalarmierung

Einen Sturzeckwinkel, als Armierungselement
im Sturz-/Laibungsbereich mit Diagonalarmierung
liefern und einbauen.

Laibungstiefe bis: '....................................................' cm

Produkt:*Sto-Sturzeckwinkel o.glw.
Menge: 480,000 Stk.

**01.03.0080 Diagonalarmierung - Pfeil**
Diagonalarmierung an Ecken von Öffnungen mineralischer Armierungsmörtel - Pfeil

Diagonalarmierung an Ecken von Gebäudeöffnungen
mineral. Armierungsmasse - Pfeil liefern und anbringen.

Armierungspfeil 40 x 33 cm aus Glasfasergewebe
als zusätzliche Verstärkung unter der normalen Armierung. Armierungsmörtel wie vor.

Produkt:*Sto-Armierungspfeil o.glw
Menge: 480,000 Stk

**01.03.0090 Putzgrund gefüllt, wässrig, pigmentiert - organische Untergründe**
Gefüllter, pigmentierter, organischer Voranstrich, für nachfolgende organische und Siliconharz- Beschichtungen, auf schwach saugenden Untergünden, liefern und auftragen.

Produkteigenschaften:
Haftvermittelnd, saugfähigkeitregulierend, velängert die offene Zeit bei der Putzverarbeitung, CO2- und wasserdampfdurchlässig, alkalibeständig, pigmentiert, Untergrundfarbton angleichend.

Nicht geeignet für horizontale oder geneigte Flächen mit Bewitterung.
Bauteil: Gesamte Fassade '....................................................'

Produkt:*Sto-Putzgrund o.glw.
Menge: 2600,000 m²

**01.03.0100 Organischer Oberputz, feinkörnig - gefilzte Oberfläche 2x**
Organischer, feinkörniger Oberputz - gefilzte Oberfläche, auf mineralische und organische Untergründe in zwei Lagen liefern, auftragen und sauber filzen.

Produkteigenschaften:
feinkörnig (Sieblinie unter 0 ,5 mm) sehr gut filzbar, wasserabweisend, hoch wasserdampfdurchlässig, mechanisch belastbar da leicht dehnfähig; nach EN 15824
Ohne Filmkonservierung gegen Algen und Pilzbefall

Erste Lage in etwa 1 mm Schichtdicke als egalisierenden Feinputz auf tragfähigen Untergrund mit rostfreier Stahltraufel auftragen und glattziehen.

Nach Trocknung zweite Lage mit 4 mm Zahntraufel gleichmäßig aufbringen.
Anschließend mit rostfreier Stahltraufel möglichst eben glattziehen und nach witterungsabhängiger Trocknungszeit die Oberfläche mit Latexschwammscheibe filzen.

Farbanstrich gemäß separater Position.
Bauteil: '....................................................'

Farbton: '....................................................'
nach StoColor System (begrenzteFarbtonauswahl, Hellbezugswert > 20%, bei StoTherm Classic >15%)

Produkt:*StoNivellit o.glw.
Menge: 2600,000 m²

**01.03.0110 Alternativ-Farbton**
Alternativ-Farbton

Oberputz wie vor, jedoch
Farbton: '....................................................' nach StoColor System
(begrenzte Farbtonauswahl, Hellbezugswert > 20%,
bei StoTherm Classic > 15%, bei StoTherm Cell >25%)
Farbtonklasse: '....................................................'
Menge: 0,000 m²

**01.03.0120 Echte Siliconharz-Fassadenfarbe, erhöhter verkapselter Filmschutz / 2x**
Echte Siliconharz-Fassadenfarbe, mit erhöhtem verkapseltem  Filmschutz gegen Algen  und Pilze, besonders ergebnissicher und robustauf mineralische und organische, nicht elastische Untergründe als Zwischen- und Schlussbeschichtung  liefern und auftragen.

Produkteigenschaften:
Strukturerhaltend; echte Siliconharzfarbe (ca. 50%
des Gesamtbindemittelanteils) nach Norm FDT 30-808; sehr gut deckend; hoch wasserabweisend; geringe Verschmutzungsneigung; hoch CO2- und wasserdampfdurchlässig; spannungsarmes,
gleichmäßiges Trocknungsverhalten.

Das Produkt kann zusätzlich mit StoAdditiv QS (wässriger Trocknungsbeschleuniger speziell bei feuchtkalter Witterung) ausgestattet werden.

Bauteil: '....................................................'

Farbton: '....................................................'
nach StoColor System begrenzte Farbtonauswahl
Produkt:*StoColor Silco G o.glw.
Menge: 2600,000 m²

**01.03.0130 Sockelleiste Aluminium**
Aluminiumprofil für den Sockelabschluss

Profil für den Sockelabschluss bei Fassadendämmsystemen aus stückeloxiertem Aluminium, stranggepresst für höchste Stabilität, mit Tropfkante liefern und anbringen.

Befestigung: 3 Dübel/m, Dübeltyp entsprechend
dem Wandbaustoff. (Unebenheiten können mit
Unterlegscheiben o.ä. ausgeglichen werden)
Profilbreite: '....................................................' mm
Produkt:*Sto-Sockelleistenverbinder S o.glw.
*Sto-Schlagdübel S UEZ 8 o.glw
*Sto-Sockelleiste Universal o.glw
*Sto-Unterlegscheibe o.glw
Menge: 200,000 m

**01.03.0140 Eckausbindung mit Aluminium-Sockel-Eckstück**
Aluminiumprofil Eckstück

Profil für den Sockelabschluss für Gebeudeecken bei Fassadendämmsystemen, aus stückeloxiertem Aluminium, stranggepresst für höchste Stabilität, mit integrierter Tropfkante liefern und anbringen

Befestigung: 3 Dübel/m, Dübeltyp entsprechend dem Wandbaustoff. (Unebenheiten können mit Unterlegscheiben o.ä. ausgeglichen werden)

Profilbreite: '....................................................' mm
Produkt:*Sto-Sockelleistenverbinde o.glw.
*Sto-Sockelleiste Universal Eckstück o.glw.
*Sto-Schlagdübel S UEZ 8 o.glw.
Menge: 60,000 Stk

**01.03.0150 Sockelleisten-Aufsteckprofil**
Sockelleisten-Aufsteckprofil

Zusatzprofil aus Kunststoff mit integriertem Glasfasergewebe zum Aufstecken auf die Sockelleiste Universal liefern und anbringen.

Zur Überbrückung im Stoßbereich der Sockelleiste sowie zur Gewährleistung einer Mindestschichtdicke bei Armierungen im Bereich des Sockelabschlusses.
Länge: 230 cm

Tropfkanten: '....................................................' mm

Produkt:*Sto-Aufsteckprofil Perfekt o.glw.
Menge: 200,000 m

**01.03.0160 Kantenschutz - Gewebewinkel Standard**
Kantenschutz - Gewebewinkel Standard

Kantenprofil aus Kunststoff mit Glasfasergewebe zur Eckausbildung bei Fassadendämmsystemen liefern und anbringen.

Vor der vollflächigen Armierung, Armierungsmörtel auftragen und Gewebewinkel einbetten. Flächenarmierungsgewebe bis zur Eckkante führen und
10 cm überlappen.

Schenkellänge: '....................................................' cm

Produkt:*Sto-Gewebewinkel Standard o.glw.
Menge: 1900,000 m

**01.03.0170 Dehnfugenprofil / ebene Wandflächen**
Dehnfugenprofil zur Ausbildung von Gebäudedehnfugen 20-30 mm liefern und bei ebenen Wandflächen einbauen.

Herstellen einer schlagregendichten und elastischen Fugendichtung für Gebäudedehnfugen in ebenen Wandflächen mit Dehnfugenprofil E, bestehend aus zwei Kunststoffeckschutzschienen, Glasfasergewebe und gewebeverstärkter Fugenschlaufe.
- Gleichmäßige lotrechte Fuge in der Dämmschicht offenlassen (2-3 mm Armierungsauftrag an den Fugenflanken berücksichtigen).
- Fugenflanken und Dämmplatten, ca. 15 cm beidseits der Fugenkante, mit Armierungsmasse beschichten.
- Dehnfugenprofil in Armierungsschicht einbetten. Dabei Profile von unten nach oben setzen, 2 cm überlappen.
- Beim Anbringen der Armierungsschicht und Schlussbeschichtung, das Dehnfugenprofil gegen Verunreinigungen schützen (z.B. Styroporstreifen in die Fugenschlaufe legen).

Dehnfugenbreite 20-30 mm (Abmessungen entsprechend den zu erwartenden Bewegungen, nach Angabe des Statikers.)

Profil: Weiß, Fugenschlaufe: Dunkelgrau
Produkt:*Sto-Dehnfugenprofil Typ E o.glw.
Menge: 150,000 m

**01.03.0180 Dehnfugenprofil / versetzte Wandflächen / Innenecke**
Dehnfugenprofil für die Herstellung von Gebäudedehnfugen 20-25 mm liefern und an Außenwand-Innenecken einbauen.

Herstellen einer schlagregendichten und elastischen Fugendichtung für Gebäudedehnfugen in Innenecken mit Dehnfugenprofil V, bestehend aus zwei Kunststoffeckschutzschienen, Glasfasergewebe und Überbrückungsfolie.
- Gleichmäßige lotrechte Fuge in der Dämmschicht offenlassen (2-3 mm Armierungsauftrag an den Fugenflanken berücksichtigen).
- Fugenflanken und Dämmplatten, ca. 15 cm beidseits der Fugenkante, mit Armierungsmasse beschichten.
- Dehnfugenprofil in Armierungsschicht einbetten. Dabei Profile von unten nach oben setzen, 2 cm überlappen.
- Beim Anbringen der Armierungsschicht und Schlussbeschichtung, das Dehnfugenprofil gegen Verunreinigungen schützen (z.B. Styroporstreifen in die Fugenschlaufe legen).

Dehnfugenbreite 20-25 mm (Abmessungen entsprechend den zu erwartenden Bewegungen, nach Angabe des Statikers.)

Profil: Weiß, Fugenschlaufe: Dunkelgrau
Produkt:*Sto-Dehnfugenprofil Typ V o.glw.
Menge: 120,000 m

**01.03.0190 Anschlussfugen mit vollimprägniertem Dichtband, langsam expandierend**
Schlagregendichtes Abdichten der Anschlussfugen mit langsam expandierendem Fugendichtband aus vollimprägniertem Weichschaumstoff, schlagregendicht nach DIN 18542 BG1.

Fugendichtband liefern und an der Fugenflanke vorkleben. Dämmplatten press gegenstoßen. Armierungsschicht bis zum Fugenrand führen. Fugendichtband mit Schlussbeschichtung überdecken. Kellenschnitt herstellen.
Fugenbreite: '....................................................' mm

Fugendichtband Typ: '....................................................'
Produkt:*Sto-Fugendichtband Lento o.glw.
Menge: 100,000 m

**01.03.0200 Wärmedämmung Laibungen**
Wärmedämmung, Armierungsschicht und Gewebe sowie Schlussbeschichtung mit Farbanstrich auf Laibungen von Öffnungen, Aussparungen und Nischen liefern und herstellen.

Dämmstoff, Kleber, Armierungsmasse, Gewebe, Schlussbeschichtung, Farbanstich: wie vor.
Laibungstiefe: ca. '....................................................' cm

Dämmstoffdicke '....................................................' cm
Menge: 900,000 m

**01.03.0210 2. Lage -Armierungsschicht auf Laibungen**
Zusätzliche Armierungsschicht, ohne Gewebe, auf Laibungen von Öffnungen, Aussparungen und Nischen liefern und auftragen.

Als Egalisationsspachtelung für Feinputz bzw. bei Verdübelung durch das Gewebe - Dübelköpfe überspachteln.

Armierungsmasse wie vor, nur ohne Gewebe.
Laibungstiefe: ca. '....................................................' cm
Menge: 900,000 m

**01.03.0220 Anputzleiste zur Aufnahme von dreidimensionalen Bewegungen/StoProfile Seal Bravo S**
Anputzleiste mit Schattenfuge zur Aufnahme von dreidimensionalen Bewegungen liefern und anbringen.

Ausbilden einer wind- und schlagregendichte, bewegungsfähige Systemanschlussfuge mit Anputzleiste, bestehend aus:

- PUR-Fugendichtband zur Aufnahme von dreidimensionalen Bewegungen
- mit integriertem Glasfasergewebe (160 g/m²)
- mit Schattenfuge
- mit selbstklebender Schutzlasche zur Befestigung von Abdeckfolien

Schlagregendicht ≥ 600 Pa., entspricht Klasse A gemäß VPDM-Merkblatt.

Auswahlkriterien und Anwendungshinweise gemäß aktuellem Technischen Merkblatt beachten.

Produkt:*StoProfile Seal Bravo S (weiß, anthrazit) o.glw.
Menge: 900,000 m

**01.03.0230 Sto-Tropfkantenprofil DP**
*** Bedarfsposition ohne GB
Kantenprofil aus Kunststoff mit integriertem Glasfasergewebe und zugehörigem Eckstück liefern und anbringen.

Ausbilden einer Tropfkante unter gedämmten Balkonunterseiten, Deckenauskragungen, Erkern, usw.
mit Tropfkantenprofil, bestehend aus Kunststoffwinkel und Glasfasergewebe.

Auswahlkriterien gemäß aktuellem Technischen Merkblatt beachten.

Produkt:*Sto-Tropfkantenprofil DP(3, 6 mm) o.glw.
*Sto-Tropfkantenprofil Eckstück DP (3, 6 mm) o.glw.
Menge: 1,000 m

**01.03.0240 Putzanschluss - Putzabschlussprofil**
*** Bedarfsposition ohne GB
Putzabschlussprofil aus Kunststoff mit Anschlag und integriertem Glasfasergewebe liefern und anbringen.

Abschlussprofil für außen und innen zur Herstellung von sauberen Putzabschlüssen.

Schichtdicke: '....................................................' mm

Produkt:*Sto-Putzabschlussprofil o.glw.
Menge: 1,000 m

**01.03.0250 Attikaprofil montieren**
*** Bedarfsposition ohne GB
Anschlussprofil aus Kunststoff mit integriertem Glasfasergewebe zum Anschluss an Attikaabdeckungen bei Fassadendämmsystemen zur Absicherung des hochdringenden Regenwassers liefern und auf der Fassade unter dem Attikablech in die Armierungsmasse einbetten.

Stöße sind mit dem Klipselement zu versehen und Dichtklebeband auf Rückseite (siehe Verarbeitungsanleitung) stoßüberbrückend zu fixieren.

An den Ecken das Attikaprofil-Eckstück einbauen.
Das Flächengewebe sorgfältig und exakt bis an die Putzkante des Attikaprofils anarbeiten.

Produkt:*Sto-Attikaprofil o.glw.
Menge: 1,000 m

**01.03.0260 WDVS-Anschlüsse an putzbündige oder auskragende Fassadenbauteile**
*** Bedarfsposition ohne GB
WDVS-Anschlüsse an putzbündige oder auskragende Fassadenbauteile
Anschlussfugen mit vollimprägniertem Dichtband an vorgelagerten/ bündigen Fenstern oder Zargen, gem. Detail GEN-0414 für Bewegungen ≤  3mm.
Dämmplatten im Abstand von mind. 15 mm zur Fensterzarge anbringen.
Fugenflankenprofil mit integriertem Glasfasergewebe im Sturz-/Laibungs- und Brüstungs- Bereich mi Montagekleber anbringen. Innenecken mit werkseitig, fertig, hergestellte Fugenflankenprofil Eckstücken ausbilden. Profiübergänge mit Fugenflankenprofil Verbindungsstücke mit integriertem Butylband herstellen.
Die dahinterliegende, offene Fuge ist mit Mineralwolle ausdämmen.
Nach der Fassadenarmierung und Trocknung der Putzbeschichtung ist das Fugendichtband aus vollimprägniertem Weichschaumstoff, schlagregendicht nach DIN 18542 BG1 zum Abdichten der Anschlussfugen an der Fugenflanke anzubringen, gem. Detail.
Bauteil: Anschlussdetail Fensterzarge
Fugenbreite: ca. 15 mm
Produkt:
*Sto-Fugenflankenprofil weiß, Länge 2,5 m o.glw.
*Sto-Fugenflankenprofil Eckstück weiß o.glw.
*Sto-Fugenflankenprofil Verbinder o.glw.
*StoColl-Fix Montagekleber o.glw.
*Sto-Dehnfugenband Typ1 anthrazit 30/13-24 o.glw.
Menge: 1,000 m

**01.03.0270 Anschluss an Bestandsfassade mit Fugenflankenprofil**
*** Bedarfsposition ohne GB
Anschluss an Bestandsfassade mit Fugenflankenprofil und Dehnfugenband liefern und anbringen.

Fugenflankenprofil mit integriertem Glasfasergewebe zur Einbindung in die Flächenarmierung mit systemzugehöriger, einkomponentiger Klebemasse anbringen. Die dahinterliegende, offene Fuge mit Mineralwolle ausdämmen.

Nach Fertigstellung und Trocknung des Oberputzes ein geeignetes Dehnfugenband aus Weichschaumstoff, systemkomponentenverträglich, vollimprägniert, selbstexpandierend, selbstklebend, BG 1 gemäß DIN 18542 anbringen.

Länge Fugenflankenprofil: 250 cm

Farbton Fugenflankenprofil: weiß

Bauteil: '....................................................'

Fugenbreite: '....................................................' mm

Dehnfugenband-Typ: '....................................................' mm (47/28-40  /  37/17-32  /  30/13-24  /
25/10-18  (Bandbreite/Fugenbreiten)

Dehnfugenband-Farbton: '....................................................' (anthrazit, hellgrau)

Produkt:
*Sto-Fugenflankenprofil
*Sto-Dehnfugenband
Menge: 1,000 m

**01.03.0280 Überdeckung Jalousienkasten Putzträgerplatte mit Unterkonstruktion**
*** Bedarfsposition ohne GB
Überdeckung Jalousienkasten Putzträgerplatte mit
Unterkonstruktion

Befestigen einer Putzträgerplatte als Blende und Putzträger vor der Jalousie mit Unterkonstruktion. Verhältnis Auskragung zu Einbindung in die
Dämmung: ca. 1/2 zu 1/2

Putzträgerplatten mit stumpfem Rand aus Blähglasgranulat, 12 mm dick, Brandverhalten A2-s1,d0 gemäß EN 13501-1 beidseitig mit Glasfasergewebe armiert, stoßfest, frostbeständig, widerstandsfähig gegen mechanische Beanspruchung, Wärmeleitfähigkeit 0,12 W/m.K, mit einem Klebemörtel auf Wärmedämmung vollflächig (mit geeigneter Zahntraufel) kleben.

Die Dämmschichtdicke um Platten- und Klebeschichtdicke reduzieren. Die Platten werden seitlich ca. 30 cm sowie oben In die ausgeklinkte bzw. reduzierte Dämmung eingelassen. Platten planeben, press gestoßen verlegen und vollflächig mit einem mineralischen Klebe- und Armierungsmörtel auf dem Dämmstoff verkleben. Unebenheiten egalisieren.

Im Stoßbereich der Putzträgerplatte sind ggf. Tragfähige Metall-Winkelkonsolen anzuordnen. Die Befestigungsmittel sind einzurechnen. Die mechanische Befestigung der Putzträgerplatte im Bereich der Dämmung erfolgt mit bauaufsichtlich zugelassenen, flächenbündigen Tellerdübeln in den Untergrund. Vor dem Setzen der Dübel ist mittels Putzfräser eine entsprechende Vertiefung herzustellen.
An der ungeschützten Stirnseite der Putzträgerplatte wird ein Kantenschutzprofil angebracht.

Auskragender Teil der Putzträgerplatte auf ausreichend
tragfähiger Unterkonstruktion (inklusive Befestigung und thermischer Trennung bauseits) verschrauben.
Die Befestigungsmittel sind einzurechnen.
Die mechanische Befestigung der Putzträgerplatte im Bereich der Dämmung erfolgt mit bauaufsichtlich zugelassenen, flächenbündigen Tellerdübeln in den Untergrund. Vor dem Setzen der Dübel ist mittels Putzfräser ene entsprechende Vertiefung herzustellen. An der ungeschützten Stirnseite der Putzträgerplatte wird ein Kantenschutzprofil angebracht.

Armierung und Schlussbeschichtung gemäß dem vorgesehenen Wärmedämm-Verbundsystem. Bei Verwendung eine mineralischen Putzsystems ist eine Grundierung vorzusehen. Herstellen des Systemabschlusses und Abstand Unterkonstruktion gemäß Vorgabe der Planers.
Siehe Detail z.B. Nr. GEN-0624
Menge: 1,000 m

#### Abschnitt 01.04 Phenolharz-Hartschaum

**01.04.0010 Phenolharz-Hartschaum verkleben - LN Plattendicke: 10cm**
Phenolharz-Hartschaum Dämmplatte mit mineralischen Klebemörtel liefern und verkleben. Verklebung mind. 60% beim Kleberauftrag auf die Wand. Untergrundunebenheiten bis 2 cm/m.

Wärmedämmplatten aus Phenolharz-Hartschaum nach EN 13166, FCKW-frei, Bemessungswert der Wärmeleitfähigkeit 0,022, dynamische Steifigkeit 115 MN/m³ (in Abhängigkeit von der Dämmstoffdicke), schwerentflammbar nach EN 13501-1, Euroklasse C, den Richtlinien des Fachverbandes Wärmedämm-Verbundsysteme entsprechend, mit einem vergüteten, mineralischen Klebemörtel auf klebegeeigneten Untergrund kleben.

Platten im Verband planeben und press gestoßen verlegen. Offene Fugen mit Füllschaum ausschäumen.

Zusätzliche Verdübelung der Dämmplatten gemäß separater Position.
Ausführungsort in den Balkon- und Loggienbereichen

Plattendicke: 10cm
Menge: 450,000 m²

**01.04.0020 Verdübelung als flächenbündige Montage mit Thermodübel**
Verdübelung der Dämmplatten mit bauaufsichtlich zugelassenen, flächenflächenbündig zu setzenden Thermodübeln, Tellerdurchmesser 60 mm gemäß WDVS-Zulassung

Verdübelung entsprechend den Verarbeitungsrichtlinien / Zulassung.

Wandbaustoff: '....................................................'
Dübel (Typ/Länge): '....................................................' mm
Verbrauch: 8 Dübel/m² in Abhängigkeit der Vorgaben der WDVS Zulassung

Produkt:
*Sto-Thermodübel II UEZ 8/60 o.glw.
*Sto-Thermodübel VE o.glw.
Menge: 450,000 m²

**01.04.0030 Verdübelung gemäß Nachweis nach DIN EN 1991-1-4**
*** Pauschalposition
Nachweis der Dübelmenge/m² gemäß Nachweis nach DIN EN 1991-1-4

Für einen Nachweis der Dübelmengen/m² ist eine Ausführungsplanung mit Ermittlung der statisch erforderlichen Dübelmenge in Abhängigkeit des Untergrundes und des aufzubringenden Wärmedämm-Verbundsystemes zu erstellen.
Menge: 1,000 psch

**01.04.0040 Dickschicht.min.Armierung auf Phenolharz**
Dickschichtiger mineralischer Leichtarmierungsmörtel - Vollflächige Armierung auf Phenolharz-Hartschaum

Liefern und Anbringen einer vollflächigen Armierungsschicht. Mineralischer Armierungsmörtel
mit EPS-Zuschlag vergütet. Leichtarmierungsmörtel auf
Wärmedämmplatten volldeckend auftragen und alkalibeständiges Glasfasergewebe eindrücken und planspachteln. Gewebestöße 10 cm überlappen. Gewebe muss im oberen Drittel der Armierungsschicht liegen.

Zusätzliche  Diagonalarmierung an Ecken der Öffnungen und Eckkantenausbildungen gemäß separater Positionen.

Bauteil: '....................................................'

Schichtdicke: '....................................................' mm

Produkt:*StoLevell Novo o. glw.
  *Sto-Glasfasergewebe o. glw.
Menge: 450,000 m²

**01.04.0050 Sturzeckwinkel mit Diagonalarmierung**
Sturzeckwinkel - Armierungselement im Sturz-/Laibungsbereich mit Diagonalarmierung

Einen Sturzeckwinkel, als Armierungselement
im Sturz-/Laibungsbereich mit Diagonalarmierung
liefern und einbauen.

Laibungstiefe bis: '....................................................' cm

Produkt:*Sto-Sturzeckwinkel o.glw.
Menge: 60,000 Stk.

**01.04.0060 Diagonalarmierung - Pfeil**
Diagonalarmierung an Ecken von Öffnungen mineralischer Armierungsmörtel - Pfeil

Diagonalarmierung an Ecken von Gebäudeöffnungen
mineral. Armierungsmasse - Pfeil liefern und anbringen.

Armierungspfeil 40 x 33 cm aus Glasfasergewebe
als zusätzliche Verstärkung unter der normalen Armierung. Armierungsmörtel wie vor.

Produkt:*Sto-Armierungspfeil o.glw.
Menge: 60,000 Stk

**01.04.0070 Grundierung im Sockelbereich**
Grundierung (Haftgrund) aus zementverträglichem Dispersionsspachtel StoFlexyl Zement CEM II B/LL =
1,0 : 1,0 Gew.- Teile gemischt und ca.10 % Wasser verdünnt, mit einer Bürste auf ebenen, trockenen und sauberen Untergrund auftragen und trocknen lassen.
Produkt:*StoFlexyl o .glw.
  *StoFlexyl Zement o.glw.
Menge: 60,000 m²

**01.04.0080 EPS-Dämmplatte 035 PW m Sockelbereich kleben / StoLevell SW plus**
Sockel - Hartschaum EPS 035  PW mit wasserabdichtendem Kleber im Balkonbereich liefern und verkleben. Tragfähiger Untergrund.

Wärmedämmplatten aus expandiertem Polystyrol-Hartschaum EPS 035 nach DIN EN 13163, Anwendungstyp PW nach DIN V 4108-10, Bemessungswert der Wärmeleitfähigkeit 0,035 W/m*K, Brandklasse E nach DIN EN 13 501-1,
für Perimeterdämmung bauaufsichtlich zugelassen,
mit StoLevell SW plus Zement- Klebemörtel MG P III / CS IV nach DIN EN 998-1 mit integriertem Feuchteschutz, (Allgemeines bauaufsichtliches Prüfzeugnis P-1201/6333/18 MPA-BS) auf mineralischen oder bituminösen Bauwerksabdichtungen verkleben.
Die Sockeldämmung ist im Spritzwasserbereich (ca. 30 cm über Balkonoberkante) zu verlegen.

Die Bauwerksabdichtung wird bauseits ausgeführt.

Plattendicke: 10cm

Produkt:*Sto-Levell SW plus o.glw.
*Sto-Sockelplatte PS30SE WLG 035 stumpf o.glw
Menge: 60,000 m²

**01.04.0090 Anschlussfugen mit vollimprägniertem Dichtband, langsam expandierend**
Schlagregendichtes Abdichten der Anschlussfugen mit langsam expandierendem Fugendichtband aus vollimprägniertem Weichschaumstoff, schlagregendicht nach DIN 18542 BG1.

Fugendichtband liefern und an der Fugenflanke vorkleben. Dämmplatten press gegenstoßen. Armierungsschicht bis zum Fugenrand führen. Fugendichtband mit Schlussbeschichtung überdecken. Kellenschnitt herstellen.
Fugenbreite: '....................................................' mm

Fugendichtband Typ: '....................................................'
Produkt:*Sto-Fugendichtband Lento o.glw.
Menge: 100,000 m

**01.04.0100 Zusätzlicher Feuchteschutz im Sockelbereich**
Zusätzlicher Feuchteschutz im Baslkonsockelbereich liefern und vollflächig streichen.

Dieberührte Putzfläche (von der Unterkante der Dämmplatte bis ca. 5 cm über die spätere Balkonoberkante) mit zementverträglichem Dispersionsspachtel 1,0 : 1,0 Gew.-Teile mit Zement (CEM I oder CEM II A/LL oder CEM II B/LL) gemischt und ca. 10 % Wasser verdünnt, (auf den Putz) streichen.
Produkt:*StoFlexyl o.glw.
Menge: 150,000 m

#### Abschnitt 01.05 Fensterbänke

**01.05.0010 Fensterbänke ausbauen**
Vohandene Fensterbänke  ausbauen, abtransportieren und
Fensterbankbereich säubern.

Anfallendes Material wird Eigentum des AN und ist
umweltgerecht gemäß den örtlich geltenden gesetzlichen
Bestimmungen zu entsorgen.

Diese sind vor Beginn der Baumaßnahme bei den Städten
und Gemeinden zu erfragen.
Menge: 270,000 Stk

**01.05.0020 Sohlbänke prüfen und ggfls korrigieren**
*** Bedarfsposition ohne GB
Menge: 330,000 m

**01.05.0030 Fensterbankprofil**
Fensterbank-Grundprofil aus beschichtetem Aluminium mit
aufgesteckten Bordprofilen mit Dehnungskeder,
schlagregendicht bis 450 Pa (IFT-Prüfzeugnis
10538704/5, nicht hinterlüfteter Einbau) liefern und
montieren.

Vor der Bestellung sind die genauen Maße gemäß
Anleitung des Herstellers am Objekt zu prüfen.

Ausführung:
natur-eloxiert,

Anzahl: 248 Stk

Ausladung: 340 mm
(90,110,130,150,165,180,195,210,225,240,260,280,300,320
,340,360,380,400)

Länge: prüfen  m

Produkt:*StoFentra Fensterbankprofil
*Sto-Fensterbankband
oder gleichwertig
Menge: 330,000 m

**01.05.0040 Bordprofil**
Bordprofile auf das Fensterbankprofil aufstecken.
Fugendichtband zwischen Fensterbank-Anschraubsteg und
Fensterrahmen anbringen. Hohlräume unter den
Fensterbänken sind mit Füllschaum auszuschäumen.
Fensterbankanker gemäß den Verarbeitungsrichtlinien des
Herstellers anbringen. Die Fensterbänke müssen
regendicht ohne Behinderung der Dehnung eingepasst
werden. Spezial-Bordprofile und soweit erforderlich
Überlängendehnprofil(e) sowie Systemanschlüsse
(Anschluss- und Dichtungsfugen) gemäß separater
Position.

Produkt:*StoFentra Bordprofil Uni
o. glw.
Menge: 540,000 Stk

**01.05.0050 Zulage Anti-Dröhn-Belag**
*** Bedarfsposition ohne GB
Fentra Antidröhnbelag als vorbeugende Maßnahme zur
Geräuschminderung
(z.B. Regen) wird bereits werkseitig unter der
Fensterbank aufgebracht (falls mitbestellt).

Anzahl:
'....................................................'

]
'..........'

Produkt:*StoFentra Antidröhnbelag Profi oder
gleichwertig
Menge: 330,000 m

**01.05.0060 Anschlussfuge an Bordprofil**
Schnell expandierendes Fugendichtband mit seitenflächig
imprägniertem Weichschaumstoff, schlagregendicht nach
DIN 18542 BG1, liefern und und Anschlussfuge zum
Bordprofil schlagregendicht herstellen.

Fugendichtband an der Fugenflanke vorkleben.
Dämmplatten press gegenstoßen. Armierungsschicht bis
zum Fugenrand führen. Fugendichtband mit
Schlussbeschichtung überdecken. Kellenschnitt
herstellen.

Fugendichtband Typ:
Produkt:*Sto-Fugendichtband 2D o. glw.
Menge: 330,000 m

### Bereich 02 Balkoninstandsetzung

#### Abschnitt 02.01 Abbrucharbeiten

**02.01.0010 Terrassenbelag (Dielen, WPC oder Bankirai) aufnehmen**
*** Bedarfsposition ohne GB
Terrassenbelag (Dielen, WPC oder Bankirai) inkl. UK aufnehmen und zum Container schaffen
Menge: 1,000 m²

**02.01.0020 Balkonestrich bewehert, inkl. Beschichtung abbrechen**
Balkonestrich bewehert, inkl. Beschichtung und ggfls. Fliesenbelag, Fliesensockel, Schwelle etc. abbrechen und zum Container schaffen.
Menge: 100,000 m²

**02.01.0030 Alte Bitumen- odere Teerabdichtung entfernen**
Alte Bitumen- odere Teerabdichtung auch als Wandaufkantung mit Verwahrungsschiene fachgerecht entfernen und gesondert in Säcken zur weiteren Entsorgung lagern, Abrechnung nach der Grundfläche
Menge: 100,000 m²

**02.01.0040 Baumischschuttabfuhr abfahren und entsorgen, inkl. Gebühren**
Menge: 25,000 m³

**02.01.0050 Asphalt PAK (teer- und pechhaltig) AVV170303 verladen**
Asphalt PAK (teer- und pechhaltig) AVV170303 verladen,
Transport und Entsorgung
Asphalt aufnehmen und in Container verladen.
Fachgerechte Entsorgung und Abtransport gem.
Abfallverzeichnis-Verordnung.
Beim Ausbau sind die TRGS 551 und DGUV 101 004 zu
beachten.
Die tatsächliche Menge ist durch Entsorgungsnachweise
abzurechnen.
Eine Analyse erfolgt durch den Auftragnehmer und ist einzukalkulieren.
Menge: 1,000 t

#### Abschnitt 02.02 Stahlbeton- und Estricharbeiten

**02.02.0010 Stahlbetonplatte mit einem Stahlbesen abfegen und einer Haftemulsion einstreichen**
Menge: 100,000 m²

**02.02.0020 Risse in der Stahlbetonplatte behandeln**
Risse in der Stahlbetonplatte wie folgt behandeln:
Risse aufkratzen, mit einer Flex einschneiden.
Querschnitte für die Einlage von Klammern herstellen, Risse
ausblasen,Klammern einlegen und den Riss mit Epoxidharz
schließen
Menge: 20,000 m

**02.02.0030 Alten Balkonablauf und Rohrdurchdringung ausstemmen**
Alten Balkonablauf und Rohrdurchdringung freistemmen, so und entstandenes Loch fachgerecht verschalen und ausgießen.
Menge: 36,000 Stk

**02.02.0040 Kernbohrung herstellen**
Kernbohrung zur Aufnahme der neuen Balkonentwässerung unter berücksichtung des neuen Wandaufbaus herstellen.
Menge: 36,000 Stk

**02.02.0050 Neue Entwässerung einschalen und mit angepassten**
Neue Entwässerung einschalen und mit angepassten
Anfängereisen einbetonieren, ausschalen und den Deckenputz
anarbeiten
Menge: 36,000 Stk

**02.02.0060 Zementestrich i.M. bis 7 cm mit 2% Gefälle zur neuen Entwässerung herstellen und Oberfläche**
Zementestrich i.M. bis 7 cm mit 2% Gefälle zur neuen Entwässerung herstellen  und Oberfläche zur Aufnahme der Beschichtung vorbereiten.
Menge: 100,000 m²

**02.02.0070 Herstellen / Überprüfen Bewegungsfuge zwischen den Balkonplatten**
Herstellen / Überprüfen Bewegungsfuge zwischen den Balkonplatten.
Menge: 12,000 lfm

#### Abschnitt 02.03 Balkonbeschichtung

**02.03.0010 Druckfestigkeitsprüfung**
Druckfestigkeitsprüfung
Bestimmung der Druckfestigkeit des
Betonuntergrundes z. B. mittels
Schmidt-Hammer.
Erstellen eines Prüfplans und eines
Prüfprotokolls durch den AN.
Abrechnung je Balkon
Menge: 31,000 Stk

**02.03.0020 Feuchtegehaltsprüfung**
Feuchtegehaltsprüfung
Vorhandenen Untergrund mit geeignetem
Messwerkzeug (z. B. CM-Gerät, Protimeter) auf
Feuchtegehalt untersuchen und protokollieren.

Anzahl der Messungen: '...5.....' Stk.
Abrechnung je Balkon
Menge: 31,000 Stk

**02.03.0030 Gefälle und Unebenheiten**
*** Pauschalposition
Gefälle und Unebenheiten
Vorhandenen Untergrund auf ausreichendes
Gefälle, Pfützenbildung und Unebenheiten
überprüfen.
Menge: 1,000 psch

**02.03.0040 Haftzugfestigkeitsprüfung**
Haftzugfestigkeitsprüfung
Prüfung der Haftzugfestigkeit des Untergrundes
mit einem geeigneten Messwerkzeug
(z. B. Herion-Gerät) auf vorgegebene
Haftzugfestigkeit und ggf. Protokollierung
der Ergebnisse.
Abrechnung je Balkon
Menge: 31,000 Stk

**02.03.0050 Hohllagenprüfung**
Hohllagen
Prüfung der Betonflächen auf Hohllagen durch
Abklopfen der Oberfläche mit einem Hammer
und Markierung entsprechender Stellen und ggf.
Protokollierung.
Menge: 175,000 m²

**02.03.0060 Bodenstrippern, elastische Beschichtung entfernen**
*** Bedarfsposition ohne GB
Bodenstrippern, elastische Beschichtung entfernen
Vorhandene, alte, elastische Beschichtungen
mit einem Bodenstripper durch Abschälen
komplett entfernen, inkl. Reinigung, Abtransport
und Entsorgung von anfallendem Bauschutt
nach den geltenden Vorschriften des
Gesetzgebers.
Dicke der elastischen Altbeschichtung:
bis ca. 3 mm.
Bodenstrippern zur Entfernung elastischer
Beschichtungen erfordert eine anschließende
Nachbehandlung des Untergrundes
(z. B. Kugelstrahlen)
Menge: 1,000 m²

**02.03.0070 Fräsen, mineralische Untergründe**
*** Bedarfsposition ohne GB
Fräsen, mineralische Untergründe
Abtragen von starren Altbeschichtungen,
Verschmutzungen, sowie labilen,
oberflächennahen Betonschichten mit
geeigneter Fräse, inkl. Reinigung, Abtransport
und Entsorgung von anfallendem Bauschutt
nach den geltenden Vorschriften des
Gesetzgebers.
Frästiefe: ca. 3mm
Menge: 1,000 m²

**02.03.0080 Strahlen, mineralische Untergründe**
*** Bedarfsposition ohne GB
Strahlen, mineralische Untergründe
Abtrag von minderfesten Bestandteilen,
Verschmutzungen und Zementschlämme der
Bodenoberflächen durch Strahlen mit festen
Strahlmitteln (z. B. Kugelstrahlen), inkl.
Reinigung, Abtransport und Entsorgung von
anfallendem Bauschutt nach den geltenden
Vorschriften des Gesetzgebers.
Menge: 1,000 m²

**02.03.0090 Schleifen, mineralische Untergründe**
*** Bedarfsposition ohne GB
Schleifen, mineralische Untergründe
Abtrag von minderfesten Bestandteilen und
Verschmutzungen durch Schleifen mit
geeigneten Maschinen und Schleifwerkzeugen
inkl. Reinigung, Abtransport und Entsorgung von
anfallendem Bauschutt nach den geltenden
Vorschriften des Gesetzgebers.
Menge: 1,000 m²

**02.03.0100 Untergrundverfestigung mineralischer Untergründe**
Untergrundverfestigung mineralischer Untergründe
Erstellen der Untergrundverfestigung und/oder
Verhinderung einer Pinhole-Bildung mit
folgendem Produkt:
- WestWood Wecryl 821 o. glw.
Farbton: Unpigmentiert
Mindestverbrauch: 0,20 - 1,20 kg/m²
Viskosität: 5 - 15 mPas (bei 23 °C)
Die technischen Richtlinien des Herstellers sind
bei der Ausführung zu berücksichtigen.
Gemäß WestWood Untergrundtabelle &
Verarbeitungshinweisen, sowie Verlegerichtlinie
Wecryl Abdichtungssystem.
Menge: 175,000 m²

**02.03.0110 Grundierung Beton**
Grundierung Beton
Herstellung der vollflächigen Grundierung mit
folgendem Produkt:
- WestWood Wecryl 176 o. glw.
Untergründe z. B.: Beton, Estrich, Fliesen, Holz
Farbton: Unpigmentiert/Weiß
Mindestverbrauch: ca. 0,4 kg/m²
Die technischen Richtlinien des Herstellers sind
bei der Ausführung zu berücksichtigen.
Menge: 175,000 m²

**02.03.0120 Egalisierung mineralischer Ausbrüche**
Egalisierung mineralischer Ausbrüche
Egalisierung und Reprofilierung von
Ausbruchstellen und Vertiefungen, mit dem Mörtel :
- WestWood Wecryl 846 / 843 / 842 o. glw.

Die technischen Richtlinien des Herstellers sind
bei der Ausführung zu berücksichtigen.
Menge: 175,000 m²

**02.03.0130 Egalisierung / Spachteln**
Egalisierung / Spachteln
Egalisierung und Ausgleich von kleineren Rissen und
kleinen Fugen (z. B. bei Mauerwerk).
Hierzu zählen u.a.:
mit folgendem Produkt:
- WestWood Wecryl 810 o.glw.
Farbton: Kieselgrau
Mindestverbrauch: 1,70 kg/l
Die technischen Richtlinien des Herstellers sind
bei der Ausführung zu berücksichtigen.
Menge: 50,000 m

**02.03.0140 Gefälle ausbildung**
*** Bedarfsposition ohne GB
Gefälle ausbildung
Gefälleerstellung auf mineralischen
Untergründen mit folgendem Produkt:
- WestWood Wecryl 826 PMMA-Schnellestrich mit
Leichtfüllstoffen o.glw.
Farbton: Grau (7042)
Mindestverbrauch: 1,7 kg/(m² * mm Schichtdicke)
Geringer Verbrauch durch innovative Leichtfüllstoff-Technologie
CE-zertifiziert nach DIN EN 13813,
Klassifizierung: SR-C25-F7-A22
Minimale Schichtdicke: 10 mm (je Arbeitsgang)
Maximale Schichtdicke: 50 mm (je Arbeitsgang)

Mittlere Schichtdicke: '...5....' mm
Den Mörtel auf die grundierte Fläche schütten, sofort verdichten
und abreiben. Zur Einhaltung der Schichtstärken und des
Gefälles kann mit Lehren gearbeitet werden.
Gesamtflächen = 20 m² oder komplexen Geometrien sollten
durch Arbeitsfugen in Einzelfelder unterteilt werden. Zu
aufgehenden Bauteilen wie Wänden, Brüstungen oder
ähnlichen muss der Wecryl 826 mit einem
Estrich-Randdämmstreifen abgestellt werden. Vorhandene
Fugen müssen berücksichtigt werden.
Nachfolgend darf nur mit Wecryl Abdichtungssystemen
weitergearbeitet werden.
Die technischen Richtlinien des Herstellers sind
bei der Ausführung zu berücksichtigen.
Hinweise
Ausführung von vliesarmierten Detailabdichtungen gemäß
DIN 18531 bzw. Fachregel für Abdichtungen
(Flachdachrichtlinie). Zur Ausführung kommt das vliesarmierte
Abdichtungssystem Wecryl R 230 (thix) auf PMMA Basis.
Wecryl R 230 (thix) ist CE-zertifziert nach ETAG 005 in den
höchsten Leistungsklassen (W3, M und S, S1 bis S4, TL4,
TH4, P1-P4).
Widerstand gegen Flugfeuer und strahlende Wärme: BRoof (t1)
nach DIN EN 13501-5.
Brandverhalten: Klasse E nach DIN EN 13501-1.
Besonders niedriger Wasserdampfdiffusionswiderstandswert:
µ=4330, Wurzel- und rhizomfest nach FLL-Verfahren und
wurzelfest nach DIN EN 13948.
Menge: 1,000 m²

**02.03.0150 Abdichtung diverse Details**
*** Bedarfsposition ohne GB
Abdichtung diverse Details
Herstellung der vliesarmierten Abdichtung
mit folgenden Produkten:
- WestWood Wecryl R 230 thix o.glw.
Farbton: Kieselgrau (RAL 7032) /
 Verkehrsgrau (RAL 7043)
Mindestverbrauch: 2,5 kg/m²
- WestWood WeVlies o.glw.
Flächengewicht: 110 g/m²
Die Vliesbreite ist den örtlichen Gegebenheiten
auf der Baustelle anzupassen.

Die technischen Richtlinien des Herstellers sind
bei der Ausführung zu berücksichtigen
Menge: 1,000 Stk

**02.03.0160 Abdichtung Durchdringung**
Abdichtung Durchdringung
Herstellung der vliesarmierten Abdichtung mit
folgenden Produkten:
- WestWood Wecryl R 230 thix o.glw.
Farbton: Kieselgrau (RAL 7032) /
 Verkehrsgrau (RAL 7043)
Mindestverbrauch: 2,5 kg/m²
- WestWood WeVlies o.glw.
Flächengewicht: 110 g/m²
Die Vliesbreite ist den örtlichen Gegebenheiten
auf der Baustelle anzupassen.
Die technischen Richtlinien des Herstellers sind
bei der Ausführung zu berücksichtigen.
Menge: 31,000 Stk

**02.03.0170 Abdichtung Punktentwässerung**
Abdichtung Punktentwässerung
Herstellung der vliesarmierten Abdichtung mit
folgenden Produkten:
- WestWood Wecryl R 230 o.glw.
Farbton: Kieselgrau (RAL 7032) /
 Verkehrsgrau (RAL 7043)
Mindestverbrauch: 2,5 kg/m²
- WestWood WeVlies o.glw.
Flächengewicht: 110 g/m²
Die Vliesbreite ist den örtlichen Gegebenheiten
auf der Baustelle anzupassen.

Die technischen Richtlinien des Herstellers sind
bei der Ausführung zu berücksichtigen.
Menge: 36,000 Stk

**02.03.0180 Abdichtung Stirnkante**
Abdichtung Stirnkante
z. B. mit / ohne Rinne
Herstellung der vliesarmierten Abdichtung
mit folgenden Produkten:
- WestWood Wecryl R 230 thix o.glw.
Farbton: Kieselgrau (RAL 7032) /
 Verkehrsgrau (RAL 7043)
Mindestverbrauch: 2,5 kg/m²
- WestWood WeVlies o.glw.
Flächengewicht: 110 g/m²
Die Vliesbreite ist den örtlichen Gegebenheiten
auf der Baustelle anzupassen.

Die technischen Richtlinien des Herstellers sind
bei der Ausführung zu berücksichtigen.
Menge: 150,000 m

**02.03.0190 Abdichtung Türschwelle**
Abdichtung Türschwelle
Herstellung der vliesarmierten Abdichtung mit
folgenden Produkten:
- WestWood Wecryl R 230 thix o.glw.
Farbton: Kieselgrau (RAL 7032) /
 Verkehrsgrau (RAL 7043)
Mindestverbrauch: 2,5 kg/m²
- WestWood WeVlies o.glw.
Flächengewicht: 110 g/m²
Die Vliesbreite ist den örtlichen Gegebenheiten
auf der Baustelle anzupassen.
Die technischen Richtlinien des Herstellers sind
bei der Ausführung zu berücksichtigen.
Menge: 31,000 Stk

**02.03.0200 Abdichtung Wandanschluss**
Abdichtung Wandanschluss
Herstellung der vliesarmierten Abdichtung mit
folgenden Produkten:
- WestWood Wecryl R 230 thix o.glw
Farbton: Kieselgrau (RAL 7032) /
 Verkehrsgrau (RAL 7043)
Mindestverbrauch: 2,5 kg/m²
- WestWood WeVlies o.glw.
Flächengewicht: 110 g/m²
Die Vliesbreite ist den örtlichen Gegebenheiten
auf der Baustelle anzupassen.

Vliesbreite: '...20....' cm
Die technischen Richtlinien des Herstellers sind
bei der Ausführung zu berücksichtigen.
Menge: 150,000 m

**02.03.0210 Abdichtung Fläche**
Abdichtung Fläche
Herstellung der vliesarmierten Abdichtung
mit folgenden Produkten:
- WestWood Wecryl R 230 o.glw.
Farbton: Kieselgrau (RAL 7032) /
 Verkehrsgrau (RAL 7043)
Mindestverbrauch: 2,5 kg/m²
- WestWood WeVlies o.glw.
Flächengewicht: 110 g/m²
Die Vliesbreite ist den örtlichen Gegebenheiten
auf der Baustelle anzupassen.
Die technischen Richtlinien des Herstellers sind
bei der Ausführung zu berücksichtigen.
Menge: 175,000 m²

**02.03.0220 Schutzschicht Fläche**
Schutzschicht Fläche
Herstellung der Schutzschicht auf einer
waagerechten Fläche und Ausgleich leichter
Unebenheiten (z. B. Vliesüberlappungen) mit
folgendem Produkt:
- WestWood Wecryl 333 (3 K) o.glw.
oder alternativ: Wecryl 337 (2 K) o.glw.
Farbton: Hellgrau
Mindestverbrauch: 4,0 kg/m²
Die technischen Richtlinien des Herstellers sind
bei der Ausführung zu berücksichtigen.
Menge: 175,000 m²

**02.03.0230 Nutzschicht Chips (R10)**
Nutzschicht Chips (R10)
Herstellung der Versiegelung und Einstreuung
der Chips in das noch frische Material auf einer
Fläche mit folgenden Produkten:
- WestWood Wecryl 488 o.glw.
Farbton: nach Wahl des AG
Mindestverbrauch: ca. 0,6 kg/m²
- WestWood Chips (standard oder fein) o.glw.
Farbton: Weiß/Grau/Schwarz
Verbrauch: 0,05 kg/m²
Die technischen Richtlinien des Herstellers sind
bei der Ausführung zu berücksichtigen.
Menge: 175,000 m²

**02.03.0240 Versiegelung Wandanschluss (inkl. Chips)**
Versiegelung Wandanschluss (inkl. Chips)
Herstellung der Versiegelung und Einstreuung
der Chips in das noch frische Material mit
folgenden Produkten:
- WestWood Wecryl 488 o.glw.
Farbton: nach Wahl des AG
Mindestverbrauch: 0,6 kg/m²
- WestWood Chips (standard oder fein) o.glw.
Farbton: Weiß/Grau/Schwarz
Verbrauch: 0,05 kg/m²
Die technischen Richtlinien des Herstellers sind
bei der Ausführung zu berücksichtigen.
Menge: 150,000 m²

**02.03.0250 Abdichtung Arbeits- / Bewegungs- / Sollrissfuge**
Abdichtung Arbeits- / Bewegungs- / Sollrissfuge
Herstellung einer vliesarmierten Abdichtung
gem. Wecryl Fugenabdichtungssystem mit abP
(abP-Nr.: P-5179/916/14 MPA-BS) mit
folgenden Produkten:
Auffüllung der Fuge:
- WestWood Wecryl 810 o.glw.
Farbton: Kieselgrau
Mindestverbrauch: 1,40 kg/ (m² * mm
Schichtdicke)
Abdichtung der Fuge:
- WestWood Wecryl R 230 o.glw.
Farbton: Kieselgrau (RAL 7032) /
 Verkehrsgrau (RAL 7043)
Mindestverbrauch: 3,0 kg/m²
- WestWood WeVlies o.glw.
Flächengewicht: 110 g/m²
Die Vliesbreite ist den örtlichen Gegebenheiten
auf der Baustelle anzupassen.

Vliesbreite: (mind. 20 cm)
Die technischen Richtlinien des Herstellers sind
bei der Ausführung zu berücksichtigen.
Menge: 12,000 lfm

**02.03.0260 Abdichtung Dehnfuge**
*** Bedarfsposition ohne GB
Abdichtung Dehnfuge
Herstellung einer vliesarmierten
Dehnfugenabdichtung (1-lagig) gem.
Wecryl Fugenabdichtungssystem
mit abP (abP-Nr.: P-5179/916/14 MPA-BS)
bestehend aus folgenden Produkten:
Auffüllung der Fuge:
- WestWood Wecryl 810 o.glw.
Farbton: Kieselgrau
Mindestverbrauch: 1,40 kg/(m² * mm
Schichtdicke)
Entkopplung der Fuge:
- Fugengleitband (mind. 5 cm)
Abdichtung der Fuge:
- WestWood Wecryl R 230 o.glw.
Farbton: Kieselgrau (RAL 7032) /
 Verkehrsgrau (RAL 7043)
Mindestverbrauch: 2,5 kg/m²
- WestWood WeVlies o.glw.
Flächengewicht: 110 g/m²
Die Vliesbreite ist den örtlichen Gegebenheiten
auf der Baustelle anzupassen.

Vliesbreite:(mind. 25 cm)
Die technischen Richtlinien des Herstellers sind
bei der Ausführung zu berücksichtigen
Menge: 1,000 m

#### Abschnitt 02.04 Regenentwässerung

**02.04.0010 Demontage Balkonfallstrang DN70(12m)**
Demontage Balkonfallstrang DN70(12m)
aus Loro-X Rohr Rückbau inkl. Lagerung  für Wiedermontage
Menge: 6,000 Stk

**02.04.0020 Demontage Balkonfallstrang DN70(2,5m)**
Demontage Balkonfallstrang DN70(2,5m)
aus Loro-X Rohr Rückbau inkl. Lagerung  für Wiedermontage
Menge: 5,000 Stk

**02.04.0030 Demontage Regefallleitung bis DN 125 (15m)**
Menge: 5,000 Stk

**02.04.0040 LORO-X Balkondirektablauf DN 70 mit Anschlussrand und Sieb für Flüssigkunststoff**
LORO-X Balkondirektablauf DN 70 mit Anschlussrand und Sieb für Flüssigkunststoff
Liefern und fachgerecht montieren eines Balkondirektablaufs, Serie GF, mit Anschlussrand für Abdichtung mit Flüssigkunststoffen/Verbundabdichtungen, Auslauf senkrecht, für Belag von 2–3 mm, gemäß DIN EN 1253 mit erhöhtem Qualitätsstandard.

Material: Stahl feuerverzinkt mit langlebiger Beschichtung nach DIN EN ISO 2178 (2K-Epoxid-Kombination), Farbton Rotbraun
Nennweite: DN 70
Anschlussrand: rund
Auslauf: senkrecht, Länge 250 mm
Außenmaß: ca. 221 x 221 mm
Gewicht: ca. 1,60 kg
Mit Sieb (Laubfang)
EAN: 4038088041581

Zubehör und Leistungen:

Befestigungsmaterial passend zum Untergrund
Einbau des Siebs
Funktionsprüfung und Reinigung
Menge: 36,000 Stk

**02.04.0050 Montage der eingelagerten Balkonfallleitung (12m)**
Montage der eingelagerten Balkonfallleitung (12m)
Remontage der abgenommen und eingelagerten Balkonfallleitungen DN70 nach erfolgter Dämmung der Fassade und Balkonsanierung.
Menge: 6,000 Stk

**02.04.0060 Montage der eingelagerten Balkonfallleitung (2,5m)**
Montage der eingelagerten Balkonfallleitung (2,5m)
Remontage der abgenommen und eingelagerten Balkonfallleitungen DN70 nach erfolgter Dämmung der Fassade und Balkonsanierung.
Menge: 5,000 Stk

**02.04.0070 Lieferung fehlender oder defekter Rohrstücken**
*** Bedarfsposition ohne GB
Lieferung fehlender oder defekter Rohrstücken
Loro-X DN70 inkl. Dichtung
Menge: 1,000 lfm

**02.04.0080 Lieferung fehlender oder defekter Formstücke**
*** Bedarfsposition ohne GB
Lieferung fehlender oder defekter Formstücke
Loro-X DN70 inkl. Dichtung
Menge: 1,000 Stk

**02.04.0090 Lieferung Montage Regenfallleitung DN 100 bis DN125**
Lieferung und Montage Regenfallrohr DN100 bis DN125 aus Titanzink nach DIN EN 612, kreisförmig, Wanddicke 0,7 mm, inkl. Formstücke und Rohrschellen. Montage an WDVS-Fassade unter Berücksichtigung geeigneter Befestigungssysteme (z. B. thermisch getrennte Konsolen). Rohrschellen mit Distanzstücken zur Vermeidung von Wärmebrücken. Abrechnungseinheit: m.
Menge: 75,000 lfm

### Bereich 03 Schlosserarbeiten

#### Abschnitt 03.01 Geländer

**03.01.0010 Einkürzen von bestehenden Balkongeländer**
Einkürzen von bestehenden Balkongeländer
Einkürzen der seitlichen Geländerteile (z. B. Handlaufenden, Füllstäbe) eines bestehenden Geländers aus Stahl, feuerverzinkt.
- Kürzen auf vorgegebene Länge
- Entgraten der Schnittstellen
- Korrosionsschutz der Schnittflächen mit Zinkstaubfarbe
- Entsorgung der Schnittreste
Pfosten bleiben unverändert.
Ausführung gemäß den anerkannten Regeln der Technik.
Abrechnungseinheit: Stück
Menge: 25,000 Stk

#### Abschnitt 03.02 Sichtschutz

**03.02.0010 Einkürzen von bestehenden Sichtschutzelementen**
Einkürzen von bestehenden Sichtschutzelementen
Einkürzen von bestehenden Sichtschutzelementen an Balkongeländern aus Stahl, feuerverzinkt, aufgrund der Aufdopplung der Fassade mit Wärmedämmverbundsystem (WDVS) um ca. 18 cm.
Leistungsumfang:
- Kürzen der Sichtschutzfüllungen (z. B. Bleche, Lamellen, Platten) auf die neue Fassadenebene
- Anpassung der Befestigungspunkte und Halterungen
- Nacharbeiten der Schnittkanten (Entgraten, Korrosionsschutz durch Zinkstaubfarbe)
- Schutz angrenzender Bauteile während der Arbeiten
- Entsorgung der Schnittreste
Ausführung gemäß den anerkannten Regeln der Technik.
Abrechnungseinheit: Stück
Menge: 16,000 Stk

### Bereich 04 Sonstige Nebenarbeiten:

#### Abschnitt 04.01 Nistkästen

**04.01.0010 Montage eingelagerte Nistkästen**
Menge: 43,000 Stk

### Bereich 05 Regiearbeiten

#### Abschnitt 05.01 Stundenlöhne

**05.01.0010 Bauleiter**
*** Bedarfsposition ohne GB
Stunde(n) für nicht erfasste Leistungen gegen besonderen Nachweis einschließlich aller Lohnnebenkosten."
Menge: 1,000 h

**05.01.0020 Polier**
*** Bedarfsposition ohne GB
Stunde(n) für nicht erfasste Leistungen gegen besonderen Nachweis einschließlich aller Lohnnebenkosten."
Menge: 1,000 h

**05.01.0030 Meister**
*** Bedarfsposition ohne GB
Stunde(n) für nicht erfasste Leistungen gegen besonderen Nachweis einschließlich aller Lohnnebenkosten."
Menge: 1,000 h

**05.01.0040 Vorarbeiter**
*** Bedarfsposition ohne GB
Stunde(n) für nicht erfasste Leistungen gegen besonderen Nachweis einschließlich aller Lohnnebenkosten."
Menge: 1,000 h

**05.01.0050 Facharbeiter**
*** Bedarfsposition ohne GB
Stunde(n) für nicht erfasste Leistungen gegen besonderen Nachweis einschließlich aller Lohnnebenkosten."
Menge: 1,000 h

**05.01.0060 Baufachwerker**
*** Bedarfsposition ohne GB
Stunde(n) für nicht erfasste Leistungen gegen besonderen Nachweis einschließlich aller Lohnnebenkosten."
Menge: 1,000 h

**05.01.0070 Bauwerker**
*** Bedarfsposition ohne GB
Stunde(n) für nicht erfasste Leistungen gegen besonderen Nachweis einschließlich aller Lohnnebenkosten."
Menge: 1,000 h
